# Seelow, Sanierung Kulturhaus
Angebotsaufforderung (GAEB DA XML 3.2, DA83)
Projekt: 24-04...
Währung: EUR
Erstellt mit: GXML Toolbox V3.3 R20220330, ORCA AVA 25.0.5 - Professional Edition 25.00.05, 12.03.2026

## Allgemeine Vorbemerkungen zur Ausführung
Allgemeine Vorbemerkungen zur Ausführung

Das Angebot hat die komplette Leistung zu beinhalten. Hierzu gehören u.a. die komplette Ausführung der geforderten Anlagen, die eigene Bauüberwachung, Koordenierung mit beteiligten Gewerken und die erforderlichen eigenen Planungsleistungen.

Mit Beginn der Arbeiten ist gemäß VOB die Werks- / Montageplanung der im Leistungsumfang enthaltenen Anlagenteile einzureichen. Hierbei sind insbesondere Typenvarianten von Ausführungsvarianten tech. Bauteile/ Produkte festzulegen.

Auch wenn nicht gesondert aufgeführt/beschrieben, ist jede Position incl. kompetter Lieferung und betriebsfertiger Montage als Komplettleistung anzubieten. Kosten für systembedigtes Zubehör oder Transportkosten, werden nicht gesondert vergütet, sondern sind in die Positionen mit einzukalkulieren.

Es sind generell, bei allen Positionen, das angebotene Fabrikat sowie der angebotene Typ einzutragen

Grundsätzlich gelten die anerkannten Regeln der Technik und alle Anlagenteile sind gemäß Normung in ihrer aktuell gültigen Fassung auszuführen.

## Hinweis Fabrikate und Typenbezeichnung im LV
Hinweis Fabrikate und Typenbezeichnung im LV

Der Bieter muss im Angebot als integralen Angebotsbestandteil Fabrikat und Typenbezeichnung angeben, fehlen diese und werden auf Verlangen der Vergabestelle nicht innerhalb von 5 Tagen nachgereicht kann das Angebot als ungülig gewertet werden.

Unterlässt der Bieter Fabrikats- und Typenangaben bei alternativ bzw. oder gleichwertig anzubietenden Positionen, gelten die ausgeschriebenen Fabrikate und Typen als vereinbart. Werden vom Bieter andere als die in der Leistungsbeschreibung ausgeschriebenen Fabrikate oder Typen angeboten, ist unaufgefordert der Nachweis über die Gleichwertigkeit in schriftlichen Form dem Angebot beizulegen.

## Werkplanung
Werkplanung

Der AN hat vor der Ausführung, gemäß VOB, eine Werk- und Montageplanung auf der Grundlage der übergebenen Ausführungsunterlagen vorzulegen und freigeben zu lassen. Die Ausführung erfolgt auf der Grundlage der freigegebenen Pläne. Dies ist in die Einheitspreise mit einzukalkulieren und wird nicht separat vergütet.

## Technische Baubeschreibung
Technische Baubeschreibung

Der äußere Blitzschutz ist als Blitzschutz-Anlage der Klasse 3 auf Putz vorhanden. Die vorhandene Erdung ist zu prüfen und kann erst anhand von Messungen endgültig beurteilt werden, ggf. sind Teile auszutauschen, zu ergänzen bzw. zu reparieren.

Im Zuge der Sanierungsarbeiten (Dach und Fassade) muss die äußere Blitzschutzanlage komplett demontiert und wieder neu errichtet werden. Dazu wird das Gebäude komplett eingerüstet. Für die Demontage- und Montage kann die Rüstung mitbenutzt werden. Die Demontage auf dem Dach erfolgt durch den Dachdecker. Die Demontage der Ableitungen ist Inhalt des LV's.

Für die Sanierungsarbeiten ist die Demontage der Fassadenleuchten inkl. Nebenarbeiten mit erforderlich und Inhalt den LV's.

Alle Arbeiten sind mit Sorgfalt auszuführen, das Gebäude steht unter Denkmalschutz.

## 01 Blitzschutz- und Erdungsanlagen Los 11

### Titel 01 Baustelleneinrichtung, Baustrom

*Hinweis: Baustromversorgung und Baustellenwegebeleuchtung*
Die Baustromversorgung und Baustellenwegebeleuchtung ist entsprechend dem Baufortschritt auf Anforderung der Bauleitung herzustellen. Das heißt, eine mehrmalige An- und Abfahrt ist ggf. mit einzukalkulieren. Eine gesonderte Vergütung hierfür erfolgt nicht. Weiterhin ist die turnusmäßige Prüfung der Schutzeinrichtungen und die Protokollierung incl. der Prüfplaketten mit einzukalkulieren. Eine gesonderte Vergütung erfolgt nicht.

**01.1 Beantragung des Baustromanschlusses**
*** Pauschalposition
Beantragung des Baustromanschlusses incl. Erstellung aller notwendigen Unterlagen und Anträge
Menge: 1,000 psch

**01.2 Baustromverteiler, 69 kVA, mit Zählerplatz**
Baustromverteiler in folgender Ausführung:
Anschlussverteilerschrank Anschlussleistung: 69kVAnach IEC61439-4
und DIN/VDE 43868/1
Gehäuse (H17) aus elektrolytisch-verzinktem Stahlblech
mit schwermetallfreier Kunststoff-Lackierung
Farbe: RAL 2004 -reinorange-
mit Einfachtür, Federfallriegel für Vorhängeschloss
und Griffmulde
mit Kranösen und seitlichen Tragegriffen
inkl. feuerverzinktem Untergestell mit Ösen für Erdnägel
Einbauten bis einschließlich RCD-Schutzschalter im Isolierstoffgehäuse
Schutzart: IP 44
Messeinrichtung Schutzart: IP 54
Größe ca.: 974 x 914 x 360mm / H-B-T
+ Untergestell-Höhe ca.: 323mm

Anschluss:
1 NH00-Sicherungslasttrennschalter 100A
mit Bügelklemmen 10-50qmm

Messung:
1 DS-Zählerplatz ohne Zähler nach DIN 43870/2

Abgang / Absicherung:
1 Leistungsschalter 3P 100A
mit thermisch-magnetischem Auslöser
1 Abgangsklemme 10-50qmm
1 RCD-Schutzschalter 4P 63A/300mA -B-
mit NH000-Sicherungslasttrennschalter 63A
1 CEE-Anbaudose 63A 5P 400V 6h
ohne Vorsicherung -direkt ab RCD-
1 RCD-Schutzschalter 4P 63A/30mA -B-
mit NH000-Sicherungslasttrennschalter 63A
2 CEE-Anbaudosen 32A 5P 400V 6h
mit je 1 Leitungsschutzschalter (MCB) 3P 32A -C-
3 CEE-Anbaudosen 16A 5P 400V 6h
mit je 1 Leitungsschutzschalter (MCB) 3P 16A -C-
1 RCD-Schutzschalter 4P 40A/30mA -A-
mit NH000-Sicherungslasttrennschalter 35A
6 Schutzkontaktsteckdosen 16A 2P 230V
mit je 1 Leitungsschutzschalter (MCB) 1P 16A -C-

liefern und während der Bauzeit zur Verfügung stellen und nach Ende der Bauzeit demontieren und zurücknehmen.
Menge: 12,000 Mon

**01.3 Baustrom-Anschlussverteiler o. Zähler, 22kVA**
Verteilerschrank
Anschlussleistung: 22kVA

Baustromverteiler in folgender Ausführung Anschlussverteilerschrank Anschlussleistung: 22kVA nach IEC61439-4, Gehäuse (H06) aus elektrolytisch-verzinktem Stahlblech mit schwermetallfreier Kunststoff-Lackierung
Farbe: RAL 2004 -reinorange- mit Einfachtür, Federfallriegel für Vorhängeschloss und Griffmulde mit Kranösen und seitlichen Tragegriffen, inkl. feuerverzinktem Untergestell mit Ösen für Erdnägel, Einbauten bis einschließlich RCD-Schutzschalter im Isolierstoffgehäuse
Schutzart: IP 44
Größe ca.: 739 x 669 x 360mm / H-B-T
+ Untergestell-Höhe ca.: 323mm

Anschluss:
1 Leistungsschalter 3P 32A
mit thermisch-magnetischem Auslöser
mit Rahmenklemmen 10-50 mm²

Abgang / Absicherung:
1 RCD-Schutzschalter 4P 40A/30mA -B-
1 CEE-Anbaudose 32A 5P 400V 6h
ohne Vorsicherung -direkt ab RCD-
2 CEE-Anbaudosen 16A 5P 400V 6h
mit je 1 Leitungsschutzschalter (MCB) 3P 16A -C-
3 Schutzkontaktsteckdosen 16A 2P 230V
mit je 1 Leitungsschutzschalter (MCB) 1P 16A -C-

liefern und während der Bauzeit zur Verfügung stellen und nach Ende der Bauzeit demontieren und zurücknehmen.
Menge: 12,000 Mon

**01.4 Baustrom-Anschlussverteiler o. Zähler, 44kVA**
Verteilerschrank
Anschlussleistung: 44kVA

nach IEC61439-4, Gehäuse (H06) aus elektrolytisch-verzinktem Stahlblech, mit schwermetallfreier Kunststoff-Lackierung
Farbe: RAL 2004 -reinorange- mit Einfachtür, Federfallriegel für Vorhängeschloss und Griffmulde mit Kranösen und seitlichen Tragegriffen inkl. feuerverzinktem Untergestell mit Ösen für Erdnägel, Einbauten bis einschließlich RCD-Schutzschalter im Isolierstoffgehäuse
Schutzart: IP 44
Größe ca.: 739 x 669 x 360mm / H-B-T
+ Untergestell-Höhe ca.: 323mm

Anschluss:
1 Leistungsschalter 3P 63A
mit thermisch-magnetischem Auslöser
mit Rahmenklemmen 10-50 mm²

Abgang / Absicherung:
1 RCD-Schutzschalter 4P 63A/30mA -B-
1 CEE-Anbaudose 32A 5P 400V 6h
mit Leitungsschutzschalter (MCB) 3P 32A -C-
2 CEE-Anbaudosen 16A 5P 400V 6h
mit je 1 Leitungsschutzschalter (MCB) 3P 16A -C-
1 RCD-Schutzschalter 4P 40A/30mA -A-
6 Schutzkontaktsteckdosen 16A 2P 230V
mit je 1 Leitungsschutzschalter (MCB) 1P 16A -C-

liefern und während der Bauzeit zur Verfügung stellen und nach Ende der Bauzeit demontieren und zurücknehmen.
Menge: 12,000 Mon

**01.5 Steckdosenverteiler**
Tragbare Kunststoff-Steckdosenkombination In: 16A mit einem RCD TypA, 4 MCBs, 4 Schukos und Leitung mit 32A Stecker

Techn. Daten:
Tragbare Kunststoff-Steckdosenkombination
nach IEC 61439-Teil 1 und 3

Gehäuse (692) aus silikon- und halogenfreiem PC/ABS
Farbe: ähnlich RAL 7035 -lichtgrau-
mit Tragegriff
mit oben einrastendem Klarsichtdeckel
Schutzklasse II
Brennbarkeitsklasse V0
Schutzart: IP44
Größe ca.: 237 x 183 x 152mm / H-B-T

Anschluss:
2 Meter Anschlussleitung H07RN-F5G6
mit CEE-Stecker 32A 5P 400V 6h

Abgänge/ Absicherung:
1 Fehlerstromschutzschalter (RCD) 4P 40A/30mA -A-
4 Schutzkontaktsteckdosen 16A 3P 230V
mit je 1 Leitungsschutzschalter (MCB) 1P 16A -B-

Steckdosenkombination nach DIN EN 61439:
stückgeprüft
anschlussfertig verdrahtet
Bemessungsstrom: 32A

liefern und während der Bauzeit zur Verfügung stellen und nach Ende der Bauzeit demontieren und zurücknehmen.
Menge: 12,000 Mon

**01.6 Gummischlauchleitung 5x16mm², Länge 40m**
Gummischlauchleitung DIN VDE 0282-4 H07RN-F 5 G 16
Länge 40m
Menge: 12,000 Mon

**01.7 Gummischlauchleitung 5x25mm², Länge 50m**
Gummischlauchleitung DIN VDE 0282-4 H07RN-F 5 G 25
Länge 50m
Menge: 12,000 Mon

**01.8 Verlängerungsleitung 16A/400VAC L15,**
Verlängerungsleitung H07RN-F 5 G 6, für mittlere mechanische Beanspruchung auf der Baustelle für die Baustromversorgung der Baulichkeiten der Baustelle, montiert mit CEE-Stecker 16A/400VAC 5pol. mit Phasenwender und CEE-Kupplung 16A/400VAC 5pol. Länge 15 m liefern und während der Bauzeit zur Verfügung stellen und nach Ende der Bauzeit demontieren und zurücknehmen.
Menge: 12,000 Mon

**01.9 Verlängerungsleitung 32A/400VAC L25**
Verlängerungsleitung H07RN-F 5 G 10, für mittlere mechanische Beanspruchung auf der Baustelle für die Baustromversorgung der Baulichkeiten der Baustelle, montiert mit CEE-Stecker 32A/400VAC 5pol. mit Phasenwender und CEE-Kupplung 32A/400VAC 5pol. Länge 25 m, liefern und während der Bauzeit zur Verfügung stellen und nach Ende der Bauzeit demontieren und zurücknehmen.
Menge: 6,000 Mon

**01.10 Übergangs-/ Verl.-Leitung H07RN-F 5 G 16, 32/16A**
Übergangs-/ Verlängerungsleitung H07RN-F 5 G 16, für mittlere mechanische Beanspruchung auf der Baustelle für die Baustromversorgung der Baulichkeiten der Baustelle, montiert mit CEE-Stecker 32A/400VAC 5pol. mit Phasenwender und CEE-Kupplung 16A/400VAC 5pol. Länge 1 m, liefern und während der Bauzeit zur Verfügung stellen und nach Ende der Bauzeit demontieren und zurücknehmen.
Menge: 6,000 Mo

*Hinweis: Erdung*
Erdung als Betriebserde des Baustromverteilers/ der Baustromversorgung

**01.11 Profilstaberder Stablänge 1000mm St/tZn**
Profilstaberder zum Errichten von Erdungsanlagen z.B. für Antennen- oder Baustromverteiler-Erdungen
Werkstoff: St/tZn
Länge: 1000 mm
Bohrungen Ø: [2x] 11 / [1x] 13 mm

Fabrikat: DEHN + SÖHNE
Typ: PSE 50X50X3 1000 STTZN
Art.-Nr.: 635100
oder gleichwertig.
Menge: 1,000 St

**01.12 Kunststoffaderleitung HO7V-K 1x25**
Kunststoffaderleitung DIN VDE 0281 HO7V-K 1 x 25, Cu-Zahl 240, Farbton grün/gelb, als Erdungsverbindung zwischen Baustromverteiler und Staberder betriebsbereit herstellen, inkl. aller erforderlichen Materialien, liefern und zu Beginn der Bauzeit herstellen sowie nach Ende der Bauzeit demontieren und zurückzunehmen
Menge: 5,000 m

**01.13 Messen/Prüfen**
Messen und Prüfen der Erdungsanlage, Anzahl der Messstellen: 3
gemessene Widerstandswerte auflisten einschl. Prüfbericht entsprechend DIN
Menge: 1,000 St

### Titel 02 Freischalten und Demontage

**02.1 Freischalten der vorhandenen Elektroanlage**
Abschnittsweise Freischaltung der vorhandenen Elektroanlage, Überprüfung der Spannungsfreiheit und schriftliche Freigabe der Anlage. Eine dem Bauablauf entsprechende, stromkreisweise Freischaltung, incl. mahrfacher An- und Abfahrt ist hier einzukalkulieren. Das betrifft die Leuchtenstromkreise der zu demontierenden Fassadenleuchten. Ansprechpartner sind hierbei die Hausmeister vor Ort.
Menge: 1,000 St

**02.2 Anbauleuchten Fassade Ausleger**
als Wandleuchte auf Wandausleger, inkl. Vorschaltgerät und Leuchtmittel, komplett demontieren und und vor Ort einlagern, Ansprechpartner sind hierbei die Hausmeister vor Ort. Demontagehöhe ca. 4,5m
Menge: 5,000 St

**02.3 Anbauleuchten Fassade**
als Wandleuchte, inkl. Vorschaltgerät und Leuchtmittel, komplett demontieren und und vor Ort einlagern, Ansprechpartner sind hierbei die Hausmeister vor Ort. Demontagehöhe ca. 4,5m
Menge: 12,000 St

**02.4 Demontage und Entsorgung Ableitungen**
Demontage und Entsorgung von Blitzschutzableitungen, inkl. Halterungen, weil die neue Blitzschutanlage an gleicher Stelle wieder montiert wird, ist die Behandlung der im Mauerwerk eingelassenen Halterungsunterleile sepatat mit der Bauleitung abzustimmen
Menge: 250,000 m

### Titel 03 Blitzschutz Kulturhaus

*Hinweis: Fangeinrichtung*

*Hinweis: Hinweis Fangeinrichtung:*
Das Weiterführen bzw. Anformen von Fangspitzen bis 0,2m ist in die Einheitspreise mit einzukalkulieren.

**03.1 Fangleitung Rd 8 - AlMgSi 0,5 F17**
Runddraht DEHNalu-Draht 8mm / 50mm² AlMgSi halbhart Runddraht nach DIN EN 62561-2 (VDE 0185 Teil 202), für den Einsatz bei Blitzschutzanlagen als Fangeinrichtung oder Ableitung.
Durchmesser Ø Leiter: 8 mm
Querschnitt: 50 mm2
Werkstoff: AlMgSi
Eigenschaften: halbhart
Normenbezug: DIN EN 62561-2

Verlegung als Fangleitung auf Attiken und Dächern, als Verlegung mit Dachleitungshaltern

angeb. Fabr./Typ: '.........'
Menge: 321,000 m

**03.2 Dachleitungshalter Dachziegel**
Satteldach Dachleitungshalter Bauhöhe 16mm grau NIRO
Dachleitungshalter, mit geprägter Strebe für Dachflächen zur Befestigung von Fang- und Ableitungen
mit vorgeformten Biegestellen zum Abwinkeln und Einhängen in die Dachlattung
Werkstoff Dachleitungshalter: NIRO
Strebenlänge: 205 mm
Bauhöhe Leitungshalter: 16 mm
Farbe Leitungshalter: grau ?
Leitungshalter Aufnahme Rd: 8 mm

angeb. Fabr./Typ: '.........'
Menge: 244,000 St

**03.3 First-/Gratleitungshalter Dachziegel**
Leitungshalter  NIRO Bauhöhe Leitungshalter 16mm
Dachleitungshalter, verstellbar für Firstziegel und Gratsteine zum Befestigen von Fangleitungen auf dem First z.B. für
Ziegeldächer stetig verstellbar mit Leitungshalter lose
Leitungsführung seitlich verstellbar (oben Mitte bis unten)
Werkstoff Dachleitungshalter: NIRO
Spannbereich: 180-280 mm

angeb. Fabr./Typ: '.........'
Menge: 240,000 St

**03.4 Dachleitungshalter als Betonstein**
Dachleitungshalter als Betonstein mit Gummifuß und Federklemme aus V2A, für lose Leitungsaufnahme und Führung

liefern und verlegen

angeb. Fabr./Typ: '.........'
Menge: 80,000 St

**03.5 Fangspitze Höhe = 500 mm**
Fangspitze Höhe = 500mm zum Aufschrauben
auf Leitung unter Dach mit Multiklemme,
Material: Aluminium mit V2A-Schrauben M 6x8
einschl. Halter, Zubehör liefern und montieren

angeb. Fabr./Typ: '.........'
Menge: 22,000 St

**03.6 Fangstange Alu Rd 16 A1-1500**
Fangstange DIN EN 50164-2, aus Aluminium-Knetlegierung Rd 16, Länge 1500 mm, mit Standfuß aus Beton, mit Kunststoff-Unterlegplatte, einschl. Adapter zum Ausgleich von Dachneigungen bis 10 Grad, Standfußmasse 20 kg, auf der Dachkonstruktion.

angeb. Fabr./Typ: '.........'
Menge: 2,000 St

**03.7 Fangstange Alu Rd 16 A1-2500**
Fangstange DIN EN 50164-2, aus Aluminium-Knetlegierung
Rd 16, Länge 2500 mm, mit Standfuß aus Beton, mit
Kunststoff-Unterlegplatte, einschl. Adapter zum
Ausgleich von Dachneigungen bis 10 Grad, Standfußmasse
20 kg, auf der Dachkonstruktion.

angeb. Fabr./Typ: '.........'
Menge: 3,000 St

**03.8 Fangstange 16/10mm 3500mm**
Fangstange mit Verjüngung 16/10mm Gesamtlänge 3500mm AlMgSi
Fangstangen zum Schutz von Dachaufbauten, auch zum
Errichten mit Betonsockel.
Gesamtlänge: 3500 mm
Werkstoff: AlMgSi
Durchmesser Ø: 16 / 10 mm
Ausführung: angefast
Normenbezug: DIN EN 62561-2

angeb. Fabr./Typ: '.........'
Menge: 2,000 St

**03.9 HVI-Leitung**
HVI Leitung, hochspannungsfeste isolierte Ableitung
zum Einhalten des Trennungsabstandes
zu elektrisch leitenden Teilen
nach DIN EN 62305-3 (VDE 0185-305-3)
Äquivalenter Trennungsabstand s =< 60 cm (in Luft)
oder s =< 120 cm (fester Baustoff).
vorkonfektioniert für Rohrinnenverlegung mit einem
Kopfstück und einem Erdanschlusselement lose beigefügt
witterungsbeständig und UV-stabilisiert
Werkstoff Leiter: Cu
Werkstoff Isolierung: PE
Werkstoff Mantel: PE
Farbe Leitung: grau ?
Durchmesser Ø Leitung: 21 mm
Mindestbestelllänge: 6 m
Max. Bestelllänge: 70 m
Berührungschutz: Ja (gemäß DS2094)
Normenbezug: DIN IEC/TS 62561-8 (VDE V 0185-561-8)

angeb. Fabr/Typ: '.........'
Menge: 45,000 m

**03.10 HVI Leitung im Stützrohr**
HVI Leitung im Stützrohr
hochspannungsfeste isolierte Ableitung
zum Einhalten des Trennungsabstandes
zu elektrisch leitenden Teilen
nach DIN EN 62305-3 (VDE 0185-305-3)
Äquivalenter Trennungsabstand s =< 60 cm (in Luft)
oder s =< 120 cm (fester Baustoff).
Die Stützrohre mit HVI light plus Leitung sind nach
Eurocode 1 (DIN EN 1991-1-4 + DIN EN 1991-1-4/NA) dimensioniert.
HVI light plus Leitung im Stützrohr verlegt, mit speziellem
innenliegendem Endverschluss und Fangspitze Ø10 mm Länge 1000 mm
Werkstoff Stützrohr: GFK / Al
Länge Stützrohr: 1600 mm
Transportlänge: 1600 mm
Durchmesser Ø Leitung: 21 mm
Farbe Leitung: grau ?
Werkstoff Leiter: Cu
Mindestbestelllänge: 6 m
Normenbezug: DIN IEC/TS 62561-8 (VDE V 0185-561-8)

angeb. Fabr/Typ: '.........'
Menge: 2,000 St

**03.11 Anschlusselement HVI-Leitung**
Anschlusselemente für HVI Leitung zum Abschließen
der HVI Leitung an beiden Seiten,
beim Erstellen der Anschlüsse der Leitung
z.B. an die Anschlussplatte am Fangmast
oder an andere Teile des Äußeren Blitzschutzes.
Inkl. Schrumpfschlauch
Werkstoff: NIRO
Anschluss: Bolzen Ø10 mm, L 50 mm
Blitzstoßstromtragfähigkeit (10/350 µs): 150 kA

angeb. Fabr/Typ: '.........'
Menge: 4,000 St

**03.12 PA-Anschlusselement HVI**
zum Anschluss des Spezialmantels der
HVI Leitung an den Potentialausgleich
Werkstoff: NIRO
Klemmbereich Ø: 18 mm
Anschlussbohrung Ø: 10,5 mm
Normenbezug: DIN IEC/TS 62561-8 (VDE V 0185-561-8)

angeb. Fabr/Typ: '.........'
Menge: 4,000 St

**03.13 Befestigungsset HVI**
Befestigungsset zur Montage der
HVI light plus Leitung am Stützrohr D 40 mm,
bestehend aus Anschlussplatte (4-fach) und
Befestigungsring mit Schelle
für den Endverschluss
inkl. vier Kunstsstoffhalbschalen und zwei Kabelbindern
Werkstoff: NIRO / Al / Kunststoff
Aufnahme Anschlussplatte: Vierkantloch 13 mm
Leitungshalter: 4-fach
Normenbezug: DIN IEC/TS 62561-8 (VDE V 0185-561-8)

angeb. Fabr/Typ: '.........'
Menge: 2,000 St

*Hinweis: Erdung*

**03.14 V4A Band**
Einsatz bei Erdungsanlagen, Blitzschutzanlagen und beim
Ringpotentialausgleich

Breite: 30mm
Werkstoff: V4A
Dicke: 3,5mm
liefern und montieren

ang. Fabr./Typ: '.........'
Menge: 30,000 m

**03.15 Runddraht V4A Edelstahldraht 10mm / 78mm²**
Runddraht Edelstahldraht 10mm / 78mm² NIRO (V4A) Runddrähte nach DIN EN 62561-2 (VDE 0185 Teil 202), für den Einsatz bei Blitzschutz- und Erdungsanlagen.
Durchmesser Ø Leiter: 10 mm
Querschnitt: 78 mm2
Werkstoff: NIRO (V4A)
Werkstoff-Nr.: 1.4571 / 1.4404
ASTM / AISI:: 316Ti / 316L
Normenbezug: in Anlehnung an DIN EN 62561-2

ang. Fabr./Typ: '.........'
Menge: 310,000 m

**03.16 Verbindungsklemme V4A, für Flach-, Rundleiter**
für Flach-,Rundleiter und Erdeinführungsstangen V4A SV-Klemmen, für ober- und unterirdische Verbindungen für Kreuz- und T-Verbindungen, von Flach-, Rundleitern mit Erdeinführungsstangen mit Verdrehschutz der Schrauben Werkstoff Klemme: V4A
Klemmbereich Rd / Rd: 7-10 / 16 mm
Klemmbereich Rd / Fl: 16 / 30-40 mm
Normenbezug: DIN EN 62561-1

liefern und montieren.

ang. Fabr./Typ: '.........'
Menge: 28,000 St

**03.17 Anschlussfahne Runddraht NIRO (V4A)**
Anschlussfahnen gerichtet für den Anschluss der
Ableitungen an die Erdungsanlage aus korrosionsfestem
Edelstahl NIRO (V4A)

Nach DIN EN 62561-2 (VDE 0185 Teil 202).
Werkstoff: NIRO (V4A)
Werkstoff-Nr.: 1.4571 / 1.4404
ASTM / AISI:: 316Ti / 316L
Länge: 1500 mm
Abmessung: Ø10 mm
Querschnitt: 78 mm2
Normenbezug: DIN EN 62561-2

liefern und montieren.

ang. Fabr./Typ: '.........'
Menge: 14,000 St

**03.18 Schutzkappe für Anschlussfahnen zum Aufstecken auf Runddrähte oder Bänder**
Als auffällige Kennzeichnung
(wie nach DIN 18014 gefordert) und
gleichzeitigem Unfallschutz während der Bauphase
Farbe: grün/gelb
Aufnahme Fl: 30x3,5mm
Werkstoff: PVC
Durchmesser: 70mm
Aufnahme Rd: 10mm
liefern und montieren

angeb. Fabr./Typ: '.........'
Menge: 14,000 St

**03.19 Erdeinführungsstange Ausführung V4A**
Erdeinführungsstangen komplett mit Trennmuffe und Anschlussklemmen, (KS-Schrauben)
Werkstoff: V4A
Länge: 1500 mm

liefern und montieren.

angeb. Fabr./Typ: '.........'
Menge: 14,000 St

**03.20 Tiefenerder komplett, Typ AZ NIRO (V4A), (9m)**
Tiefenerder Typ AZ NIRO (V4A) Stablänge 1500mm
Tiefenerder zum Errichten von Erdungsanlagen für Ableitungen oder Trafostationen
Typ AZ, mit abgesetztem Rändelzapfen
Werkstoff: NIRO (V4A)
Werkstoff-Nr.: 1.4571 / 1.4404 / 1.4401
ASTM / AISI:: 316Ti / 316L / 316
Stablänge: 1500 mm
Durchmesser Ø: 20 mm
Kurzschlussstrom (50 Hz): 4,2 kA
Normenbezug: DIN EN 62561-2

incl. Schlagspitze SSP TE 20 TGTZN, Einzel Stablänge 1,5 m, Gesamtlänge je Erder 9m

Fabrikat: DEHN + SÖHNE
Typ: TE 20 1500 AZ V4A
Art.-Nr.: 620902 oder gleichwertig.

angb. Fabr./Typ: '.........'
Menge: 2,000 St

**03.21 Nummernschild Trennstellen**
Nummernschild zur Kennzeichnung von Trennstellen Befestigung an Leitungen, Stangen und Wänden DIN 48821, Rd 7-10/Fl 30 mm, mit eingeprägter Nummer (bei Bestellung angeben)
Material: AL-St/tZn

liefern und montieren
Menge: 14,000 St

**03.22 Erdungsdurchführung 500mm StBeton**
Erdungsdurchführung für den nachträglichen Einbau

Erdungsdurchführung, Abdichtung der Wand beidseitig über eine Flächendichtung, die mit Muttern zur Wand verpresst wird. Anschluss von Flach- bzw. Rundstählen über eine Anschlusslasche mit Kreuzklemme.

Maße: Wandstärken: bis 300-500 mm;
Bohrung: 20 mm; Kontaktscheibe: Ø 72 mm
Leiterkern: Gewindestange M16

Werkstoff: alle Metallteile: Edelstahl V4A (AISI 316L); Dichtung: EPDM, Beständigkeit: Korrosion

Lastfall: Aufstauendes Sickerwasser; Druckwasser; WU-Beton Beanspruchungsklasse 1, Prüfungen/Normen: DIN 18014; DIN EN 62305-3; VDE 0185-305-3 (mit Blitzschutzanwendung)

komplett montieren, incl. erforderlicher Bohrung in Stahlbeton

angeb. Fabr./Typ: '.........'
Menge: 1,000 St

**03.23 Erdungsdurchführung 300mm MW**
Erdungsdurchführung für den nachträglichen Einbau

Erdungsdurchführung, Abdichtung der Wand beidseitig über eine Flächendichtung, die mit Muttern zur Wand verpresst wird. Anschluss von Flach- bzw. Rundstählen über eine Anschlusslasche mit Kreuzklemme.

Maße: Wandstärken: bis 100-300 mm;
Bohrung: 20 mm; Kontaktscheibe: Ø 72 mm
Leiterkern: Gewindestange M16

Werkstoff: alle Metallteile: Edelstahl V4A (AISI 316L); Dichtung: EPDM, Beständigkeit: Korrosion

Lastfall: Aufstauendes Sickerwasser; Druckwasser; WU-Beton Beanspruchungsklasse 1, Prüfungen/Normen: DIN 18014; DIN EN 62305-3; VDE 0185-305-3 (mit Blitzschutzanwendung)

komplett montieren, incl. erforderlicher Bohrung in Mauerwerk

angeb. Fabr./Typ: '.........'
Menge: 1,000 St

**03.24 Erdungsdurchführung 500mm MW**
Erdungsdurchführung für den nachträglichen Einbau

Erdungsdurchführung, Abdichtung der Wand beidseitig über eine Flächendichtung, die mit Muttern zur Wand verpresst wird. Anschluss von Flach- bzw. Rundstählen über eine Anschlusslasche mit Kreuzklemme.

Maße: Wandstärken: bis 300-500 mm;
Bohrung: 20 mm; Kontaktscheibe: Ø 72 mm
Leiterkern: Gewindestange M16

Werkstoff: alle Metallteile: Edelstahl V4A (AISI 316L); Dichtung: EPDM, Beständigkeit: Korrosion

Lastfall: Aufstauendes Sickerwasser; Druckwasser; WU-Beton Beanspruchungsklasse 1, Prüfungen/Normen: DIN 18014; DIN EN 62305-3; VDE 0185-305-3 (mit Blitzschutzanwendung)

komplett montieren, incl. erforderlicher Bohrung in Mauerwerk

angeb. Fabr./Typ: '.........'
Menge: 2,000 St

**03.25 UF-Trennstellenkasten Ausführung NIRO**
Trennstellenkasten für Unterflurmontage
Mit eingebauter, Trennstelle
(mit einem Schlüssel lösbar), inklusive
Anschluss für die Ableitung und die Erdleitung,
unten offen (ohne Boden).
Werkstoff: NIRO
Abmessung: 200 x 200 x 105 mm
Werkstoff Trennstelle: NIRO
Menge: 2,000 St

*Hinweis: Ableiteinrichtung*

**03.26 Ableitung Rd 8-AlMgSi 0,5 F17**
Runddraht DEHNalu-Draht 8mm / 50mm² AlMgSi halbhart Runddraht nach DIN EN 62561-2 (VDE 0185 Teil 202), für den Einsatz bei Blitzschutzanlagen als Fangeinrichtung oder Ableitung.
Durchmesser Ø Leiter: 8 mm
Querschnitt: 50 mm2
Werkstoff: AlMgSi
Eigenschaften: halbhart
Normenbezug: DIN EN 62561-2

Verlegung als Ableitung an Wänden, als Verlegung mit Wandleitungshaltern,

angeb. Fabr./Typ: '.........'
Menge: 248,000 m

**03.27 Ableitung Alu-Draht mit Kunststoffmantel 8mm**
Runddraht Alu-Draht mit Kunststoffmantel 8mm / 50mm² Al weich, Runddraht mit Kunststoff-Mantel
nach DIN EN 62561-2 (VDE 0185 Teil 202), für
den Einsatz bei Blitzschutzanlagen als Ableitung.
Durchmesser Ø Leiter: 8 mm
Querschnitt: 50 mm2
Werkstoff: Al
Eigenschaften: weich
Normenbezug: DIN EN 62561-2
Durchmesser Ø Außen: 11 mm

Verlegung als Ableitung auf Wänden, als Verlegung unter der Dämmung oder in Schalung incl. Schellen
Menge: 15,000 m

**03.28 Leitungshalter für feste Verl. auf Putz/Mauerwerk**
Leitungshalter mit Überleger-flache Bauform NIRO Leitungshalter, mit Überleger flache Bauform Zweischrauben-Überleger mit Schrauben M6, für Rund- und Flachleiter vormontiert mit Holzschraube, Abdeckscheibe aus Kunststoff und Dübel
Leitungshalter Aufnahme Rd: 7-10 mm
Leitungshalter Aufnahme Fl: 30 mm
Bauhöhe Leitungshalter: 10 mm
Werkstoff Leitungshalter: NIRO
Schraube: 5 x 50 mm

angeb. Fabr/Typ: '.........'
Menge: 510,000 St

**03.29 Anschluss- u. Überbrückungsbauteil**
Anschluss- u. Überbrückungsbauteil
für Attikableche,
als Lasche DIN 48 841 - L
Material: Aluminium,
mit Blindnieten.
kompl. mit Verbindungsmaterial,
Anschlussmaterial und allem Zubehör,
liefern und montieren

angeb. Fabr./Typ: '.........'
Menge: 30,000 St

**03.30 Rohrschelle**
Rohrschelle aus nichtrostendem Stahl,
für Rohrnennweite von 50 bis 100 mm,
bestehend aus Spannband und Spannkopf.
Für Leitungsanschlüsse Rd 7 bis 10 oder bis Fl 40.
inschl. aller Anschluß- u. Verbindungsmaterialien
und Zubehör liefern und montieren

angeb. Fabr./Typ: '.........'
Menge: 22,000 St

**03.31 Dachrinnenklemme mit Klemmbock Al**
Dachrinnenklemmen zum Verbinden von Leitungen mit Dachrinnen
Klemmbereich Wulst: 16-22 mm
Werkstoff Klemme: Al
Klemmbereich Rd: 6-10 mm
Breite / Materialstärke: 40 / 3 mm
Normenbezug: DIN EN 62561-1
liefern und montieren

angeb. Fabr./Typ: '.........'
Menge: 18,000 St

**03.32 Anschlussklemme**
Klemme St/tZn
schwere Ausführung für den Anschluß von
Stahlkonstruktionen und Stahlblechen
mit Klemmbock,
Klemmbereich 18 - 35 mm, kompl. mit allem Zubehör
einschl. aller zugehörigen Anschluss- u.
Verbindungsmaterialien
liefern und montieren

angeb. Fabr./Typ: '.........'
Menge: 4,000 St

**03.33 Universal-Verbindungsklemme V4A**
Universal-Verbinder NIRO,  für Kreuz-, T- und Parallel-Verbindungen bzw. Doppelleiter-Anschluss Werkstoff Klemme: NIRO
Klemmbereich Rd: 8-10 mm
Schraube: M10 x 35 mm
Normenbezug: DIN EN 62561-1
liefern und montieren.

angeb. Fabr./Typ: '.........'
Menge: 12,000 St

**03.34 Kreuz-Verbindungsklemme V4A**
Kreuzstücke, für ober- und unterirdische Verbindungen zum Verbinden von Leitern, in Kreuz- und T-Anordnung
Werkstoff Klemme: NIRO (V4A)
Klemmbereich Rd / Rd: 8-10 / 8-10 mm
Klemmbereich Rd / Fl: 8-10 / 30 mm
Klemmbereich Fl / Fl: 30 / 30 mm
Werkstoff Schraube / Mutter: NIRO (V4A)
Werkstoff-Nr.: 1.4571 / 1.4404 / 1.4401
ASTM / AISI:: 316Ti / 316L / 316
mit Zwischenplatte, Normenbezug: DIN EN 62561-1
liefern und montieren.

angeb. Fabr./Typ: '.........'
Menge: 30,000 St

*Hinweis: Erdverlegung*

**03.35 Kabelgraben, Maschinen-Schachtung**
Boden der Gräben für Kabel profilgerecht ausheben, (Maschinenschachtung) einschl. Verbau DIN 18 303, verfüllen und verdichten nach dem Merkblatt für das Verfüllen von Leitungsgräben, Bodenverdrängung über 10 bis 20 %, verdrängter Boden wird Eigentum des AN und ist zu beseitigen, Aushubtiefe bis 0,80 m. Sohlenbreite der Gräben bis 0,40 m. Bodenklasse 3.
Menge: 164,000 m

**03.36 Kabelgraben, Hand-Schachtung**
Boden der Gräben für Kabel profilgerecht ausheben, (Handschachtung) einschl. Verbau DIN 18 303, verfüllen und verdichten nach dem Merkblatt für das Verfüllen von Leitungsgräben, Bodenverdrängung über 10 bis 20 %, verdrängter Boden wird Eigentum des AN und ist zu beseitigen, Aushubtiefe bis 0,80 m. Sohlenbreite der Gräben bis 0,40 m. Bodenklasse 4.
Menge: 8,000 m

**03.37 Suchschachtung**
in Handschachtung, Boden ausheben, einschl. Verbau DIN 18 303, verfüllen und verdichten nach dem Merkblatt für das Verfüllen von Leitungsgräben, Bodenverdrängung über 10 bis 20 %, verdrängter Boden wird Eigentum des AN und ist zu beseitigen, Aushubtiefe bis 0,80 m. Sohlenbreite der Gräben bis 0,40 m. Bodenklasse 4.
Menge: 1,000 m

**03.38 Einbau von Füllmaterial**
Einbau von Füllmaterial für Einbettung von Kabeln, profilgerecht mit vom AN zu liefernden geeigneten Boden verdichten, einbauen in Kabelgräben, Schichtdicke über 5 bis 10 cm. Sohlenbreite 0,40 m .
Menge: 164,000 m

**03.39 Oberfläche herstellen/ Rasen ansäen**
liefern von geeigneten Ober-Boden zur Verfüllung der Gräben, verdichten, Oberfläche herstellen (harken) / Rasen ansäen
Menge: 50,000 m2

**03.40 Oberfläche Beton entfernen**
Menge: 10,000 m2

**03.41 Oberfläche Asphalt entfernen**
Oberfläche Asphalt entfernen und wieder herstellen
Menge: 10,000 m2

**03.42 Betonoberfläche wieder herstellen**
Betonfläche für Betonfahrbahn Schicht wiederherstellen. Einbau in Kleinflächen, Streifen, Einbaubreite bis ca. 1,2 m
Menge: 1,000 t

### Titel 04 Blitzschutz Trafohaus

*Hinweis: Fangeinrichtung*

*Hinweis: Hinweis Fangeinrichtung:*
Das Weiterführen bzw. Anformen von Fangspitzen bis 0,2m ist in die Einheitspreise mit einzukalkulieren.

**04.1 Fangleitung Rd 8 - AlMgSi 0,5 F17**
Runddraht DEHNalu-Draht 8mm / 50mm² AlMgSi halbhart Runddraht nach DIN EN 62561-2 (VDE 0185 Teil 202), für den Einsatz bei Blitzschutzanlagen als Fangeinrichtung oder Ableitung.
Durchmesser Ø Leiter: 8 mm
Querschnitt: 50 mm2
Werkstoff: AlMgSi
Eigenschaften: halbhart
Normenbezug: DIN EN 62561-2

Verlegung als Fangleitung auf Attiken und Dächern, als Verlegung mit Dachleitungshaltern

angeb. Fabr./Typ: '.........'
Menge: 28,000 m

**04.2 Dachleitungshalter Dachziegel**
Satteldach Dachleitungshalter Bauhöhe 16mm grau NIRO
Dachleitungshalter, mit geprägter Strebe für Dachflächen zur Befestigung von Fang- und Ableitungen
mit vorgeformten Biegestellen zum Abwinkeln und Einhängen in die Dachlattung
Werkstoff Dachleitungshalter: NIRO
Strebenlänge: 205 mm
Bauhöhe Leitungshalter: 16 mm
Farbe Leitungshalter: grau ?
Leitungshalter Aufnahme Rd: 8 mm

angeb. Fabr./Typ: '.........'
Menge: 8,000 St

**04.3 First-/Gratleitungshalter Dachziegel**
Leitungshalter  NIRO Bauhöhe Leitungshalter 16mm
Dachleitungshalter, verstellbar für Firstziegel und Gratsteine zum Befestigen von Fangleitungen auf dem First z.B. für
Ziegeldächer stetig verstellbar mit Leitungshalter lose
Leitungsführung seitlich verstellbar (oben Mitte bis unten)
Werkstoff Dachleitungshalter: NIRO
Spannbereich: 180-280 mm

angeb. Fabr./Typ: '.........'
Menge: 22,000 St

*Hinweis: Erdung*

**04.4 V4A Band**
Einsatz bei Erdungsanlagen, Blitzschutzanlagen und beim
Ringpotentialausgleich

Breite: 30mm
Werkstoff: V4A
Dicke: 3,5mm
liefern und montieren

ang. Fabr./Typ: '.........'
Menge: 5,000 m

**04.5 Runddraht V4A Edelstahldraht 10mm / 78mm²**
Runddraht Edelstahldraht 10mm / 78mm² NIRO (V4A) Runddrähte nach DIN EN 62561-2 (VDE 0185 Teil 202), für den Einsatz bei Blitzschutz- und Erdungsanlagen.
Durchmesser Ø Leiter: 10 mm
Querschnitt: 78 mm2
Werkstoff: NIRO (V4A)
Werkstoff-Nr.: 1.4571 / 1.4404
ASTM / AISI:: 316Ti / 316L
Normenbezug: in Anlehnung an DIN EN 62561-2

ang. Fabr./Typ: '.........'
Menge: 62,000 m

**04.6 Verbindungsklemme V4A, für Flach-, Rundleiter**
für Flach-,Rundleiter und Erdeinführungsstangen V4A SV-Klemmen, für ober- und unterirdische Verbindungen für Kreuz- und T-Verbindungen, von Flach-, Rundleitern mit Erdeinführungsstangen mit Verdrehschutz der Schrauben Werkstoff Klemme: V4A
Klemmbereich Rd / Rd: 7-10 / 16 mm
Klemmbereich Rd / Fl: 16 / 30-40 mm
Normenbezug: DIN EN 62561-1

liefern und montieren.

ang. Fabr./Typ: '.........'
Menge: 12,000 St

**04.7 Anschlussfahne Runddraht NIRO (V4A)**
Anschlussfahnen gerichtet für den Anschluss der
Ableitungen an die Erdungsanlage aus korrosionsfestem
Edelstahl NIRO (V4A)

Nach DIN EN 62561-2 (VDE 0185 Teil 202).
Werkstoff: NIRO (V4A)
Werkstoff-Nr.: 1.4571 / 1.4404
ASTM / AISI:: 316Ti / 316L
Länge: 1500 mm
Abmessung: Ø10 mm
Querschnitt: 78 mm2
Normenbezug: DIN EN 62561-2

liefern und montieren.

ang. Fabr./Typ: '.........'
Menge: 12,000 St

**04.8 Schutzkappe für Anschlussfahnen zum Aufstecken auf Runddrähte oder Bänder**
Als auffällige Kennzeichnung
(wie nach DIN 18014 gefordert) und
gleichzeitigem Unfallschutz während der Bauphase
Farbe: grün/gelb
Aufnahme Fl: 30x3,5mm
Werkstoff: PVC
Durchmesser: 70mm
Aufnahme Rd: 10mm
liefern und montieren

angeb. Fabr./Typ: '.........'
Menge: 2,000 St

**04.9 Erdeinführungsstange Ausführung V4A**
Erdeinführungsstangen komplett mit Trennmuffe und Anschlussklemmen, (KS-Schrauben)
Werkstoff: V4A
Länge: 1500 mm

liefern und montieren.

angeb. Fabr./Typ: '.........'
Menge: 2,000 St

**04.10 Nummernschild Trennstellen**
Nummernschild zur Kennzeichnung von Trennstellen Befestigung an Leitungen, Stangen und Wänden DIN 48821, Rd 7-10/Fl 30 mm, mit eingeprägter Nummer (bei Bestellung angeben)
Material: AL-St/tZn

liefern und montieren
Menge: 2,000 St

**04.11 Erdungsdurchführung 500mm StBeton**
Erdungsdurchführung für den nachträglichen Einbau

Erdungsdurchführung, Abdichtung der Wand beidseitig über eine Flächendichtung, die mit Muttern zur Wand verpresst wird. Anschluss von Flach- bzw. Rundstählen über eine Anschlusslasche mit Kreuzklemme.

Maße: Wandstärken: bis 300-500 mm;
Bohrung: 20 mm; Kontaktscheibe: Ø 72 mm
Leiterkern: Gewindestange M16

Werkstoff: alle Metallteile: Edelstahl V4A (AISI 316L); Dichtung: EPDM, Beständigkeit: Korrosion

Lastfall: Aufstauendes Sickerwasser; Druckwasser; WU-Beton Beanspruchungsklasse 1, Prüfungen/Normen: DIN 18014; DIN EN 62305-3; VDE 0185-305-3 (mit Blitzschutzanwendung)

komplett montieren, incl. erforderlicher Bohrung in Stahlbeton

angeb. Fabr./Typ: '.........'
Menge: 1,000 St

*Hinweis: Ableiteinrichtung*

**04.12 Ableitung Rd 8-AlMgSi 0,5 F17**
Runddraht DEHNalu-Draht 8mm / 50mm² AlMgSi halbhart Runddraht nach DIN EN 62561-2 (VDE 0185 Teil 202), für den Einsatz bei Blitzschutzanlagen als Fangeinrichtung oder Ableitung.
Durchmesser Ø Leiter: 8 mm
Querschnitt: 50 mm2
Werkstoff: AlMgSi
Eigenschaften: halbhart
Normenbezug: DIN EN 62561-2

Verlegung als Ableitung an Wänden, als Verlegung mit Wandleitungshaltern,

angeb. Fabr./Typ: '.........'
Menge: 13,000 m

**04.13 Leitungshalter für feste Verl. auf Putz/Mauerwerk**
Leitungshalter mit Überleger-flache Bauform NIRO Leitungshalter, mit Überleger flache Bauform Zweischrauben-Überleger mit Schrauben M6, für Rund- und Flachleiter vormontiert mit Holzschraube, Abdeckscheibe aus Kunststoff und Dübel
Leitungshalter Aufnahme Rd: 7-10 mm
Leitungshalter Aufnahme Fl: 30 mm
Bauhöhe Leitungshalter: 10 mm
Werkstoff Leitungshalter: NIRO
Schraube: 5 x 50 mm

angeb. Fabr/Typ: '.........'
Menge: 16,000 St

**04.14 Rohrschelle**
Rohrschelle aus nichtrostendem Stahl,
für Rohrnennweite von 50 bis 100 mm,
bestehend aus Spannband und Spannkopf.
Für Leitungsanschlüsse Rd 7 bis 10 oder bis Fl 40.
inschl. aller Anschluß- u. Verbindungsmaterialien
und Zubehör liefern und montieren

angeb. Fabr./Typ: '.........'
Menge: 4,000 St

**04.15 Dachrinnenklemme mit Klemmbock Al**
Dachrinnenklemmen zum Verbinden von Leitungen mit Dachrinnen
Klemmbereich Wulst: 16-22 mm
Werkstoff Klemme: Al
Klemmbereich Rd: 6-10 mm
Breite / Materialstärke: 40 / 3 mm
Normenbezug: DIN EN 62561-1
liefern und montieren

angeb. Fabr./Typ: '.........'
Menge: 4,000 St

**04.16 Universal-Verbindungsklemme V4A**
Universal-Verbinder NIRO,  für Kreuz-, T- und Parallel-Verbindungen bzw. Doppelleiter-Anschluss Werkstoff Klemme: NIRO
Klemmbereich Rd: 8-10 mm
Schraube: M10 x 35 mm
Normenbezug: DIN EN 62561-1
liefern und montieren.

angeb. Fabr./Typ: '.........'
Menge: 1,000 St

*Hinweis: Erdverlegung*

**04.17 Kabelgraben, Maschinen-Schachtung**
Boden der Gräben für Kabel profilgerecht ausheben, (Maschinenschachtung) einschl. Verbau DIN 18 303, verfüllen und verdichten nach dem Merkblatt für das Verfüllen von Leitungsgräben, Bodenverdrängung über 10 bis 20 %, verdrängter Boden wird Eigentum des AN und ist zu beseitigen, Aushubtiefe bis 0,80 m. Sohlenbreite der Gräben bis 0,40 m. Bodenklasse 3.
Menge: 30,000 m

**04.18 Kabelgraben, Hand-Schachtung**
Boden der Gräben für Kabel profilgerecht ausheben, (Handschachtung) einschl. Verbau DIN 18 303, verfüllen und verdichten nach dem Merkblatt für das Verfüllen von Leitungsgräben, Bodenverdrängung über 10 bis 20 %, verdrängter Boden wird Eigentum des AN und ist zu beseitigen, Aushubtiefe bis 0,80 m. Sohlenbreite der Gräben bis 0,40 m. Bodenklasse 4.
Menge: 12,000 m

**04.19 Einbau von Füllmaterial**
Einbau von Füllmaterial für Einbettung von Kabeln, profilgerecht mit vom AN zu liefernden geeigneten Boden verdichten, einbauen in Kabelgräben, Schichtdicke über 5 bis 10 cm. Sohlenbreite 0,40 m .
Menge: 45,000 m

**04.20 Oberfläche herstellen/ Rasen ansäen**
liefern von geeigneten Ober-Boden zur Verfüllung der Gräben, verdichten, Oberfläche herstellen (harken) / Rasen ansäen
Menge: 45,000 m2

### Titel 05 Sonstiges

**05.1 Anfertigung der Bestandsdokumentation Blitzschutz**
Anfertigung der Bestandsdokumentation
aller installierten elektrotechnischen Anlageteile.
Erstellung aller nach DIN/VDE geforderten
Meß-und Prüfprotokolle und Übergabe folgender Unterlagen in beschrifteten Ordnern in 3-facher Ausfertigung
bis spätestens 2 Wochen vor Schlußabnahme:

- Installationspläne als Grungrißpläne im Maßstab 1:50
  mit allen installierten Anlagenteilen farblich
  abgegrenzt
- Tabellarische Übersicht aller dem Verschleiß, der
  Wartung und der behördlich vorgeschriebenen Überwachungspflicht unterliegenden Anlagen
- Prüf-und Meßprotokolle
- Blitzschutzprüfungsheft
- Bautagebuch
- Raumbezogenes Schlußaufmaß mit Aufmaßzeichnungen
  maßstäblich
- Subunternehmerliste mit Gewährleistungsbürgschaften
  soweit die Leistungen nicht unter die Gesamtgewährleistung fallen
- Abnahmebescheinigungen und Bestätigungen nach
  Par.5 Abs.4 UVV-UBG4 und Genehmigungsprotokolle
  sowie Abnahmeprotokolle von TÜV-abnahmepflichtigen
  Anlagenteilen

Sämtliche Installations und Übersichtspläne sind als Farbzeichnungen in 3-facher Ausfertigung und als Datenträger im CAD-Format DXF und DWG bis spätestens zum bereits
genannten Termin zu übergeben. Alle in sich
geschlossenen Anlagenteile sind auf Layer und farblich getrennt zu erstellen, so daß ein separates auslesen oder plotten aller
Einzelanlagen möglich ist.

Die Übergabe dieser Bestandsdokumentation ist
Voraussetzung für die Schlußabnahme.
Menge: 1,000 St

**05.2 Messen/Prüfen Blitzschutz**
*** Pauschalposition
Messen und Prüfen der Blitzschutz- und Erdungsanlage, gemessene Widerstandswerte auflisten einschl. Prüfbericht DIN 48 831, Anlagenbeschreibung DIN 48 830 und Bestandszeichnung DIN 48 820 in 3-facher Ausfertigung (als Inhalt der Revisionsdokumentation).
Menge: 1,000 psch

**05.3 mobiler Steiger/Bühne für Fassadenarbeiten**
Zur Montage der Ableitungen am bestehenden Gebäude, mit mobilem Steiger/Bühne, auf festem Rasenboden

Arbeitsöhe (Traufe/Dachrinne) bis 12m

Vorhaltung incl. An und Abtransport, incl. Treib- und Betriebsstoffe
Menge: 1,000 Wo

*Hinweis: Stundenlohnarbeiten*
Stundenlohnarbeiten
Stundenlohnarbeiten werden nach
Stundenverrechnungssätzen, in denen Lohn- und
Gehaltskosten, Lohn- und Gehaltsneben- kosten,
Sozialkassenbeiträge, vermögenswirksame Leistungen und
Gewinn enthalten sind, vergütet.

Zuschläge für Mehr-, Nacht-, Sonntags- und
Feiertagsarbeit sowie Erschwerniszuschläge sind nicht
in die Stundenverrechnungssätze mit einzubeziehen,
sondern - sofern sie nicht schon als
Teilleistungspositionen im Leistungsverzeichnis
enthalten sind - im Bedarfsfall zu vereinbaren und
gesondert nachzuweisen.

Der Bieter erklärt, dass der Stundenverrechnungssatz
unter Beachtung der preisrechtlichen Vorschriften
ermittelt wurde und unabhängig von der Anzahl der
abgerechneten Stunden gilt. Stundenlohnarbeiten werden
nur vergütet, wenn deren Ausführung von der Bauleitung
angeordnet wurde.
(zu § 2Nr. 10 VOB/B)

Stundenlohnzettel müssen eindeutig erkennen lassen:
- Bezeichnung der Baustelle und des Bauteils
- Vor- und Zunamen
- Beruf
- Lohngruppe laut Tarif
- Arbeitsleistung nach Zeit, Ort und Dauer
- Verbrauch an Baustoffen
- Benutzung von Maschinen mit genauer Leistungsangabe
  nach Zeit, Ort und Dauer

Die vom Auftragnehmer oder seinem Bevollmächtigten
unterschriebenen Stundenzettel müssen für jeden
Kalendertag getrennt ausgestellt sein und sind in der
Regel täglich der Bauleitung in doppelter Ausfertigung
zur Anerkennung vorzulegen.

Stundenzettel sind fortlaufend durchzunummerieren.

*Hinweis: Stundenlohnarbeiten während der Regelarbeitszeit*

**05.4 Meister/Obermonteur/Bauleitender Monteur**
Menge: 5,000 h

**05.5 Monteur/Facharbeiter/Geselle**
Monteur/Facharbeiter
Menge: 10,000 h
